# Pauschale Erhaltung Strecke (AS Maisach)
Angebotsaufforderung (GAEB DA XML 3.2, DA83)
Projekt: A-P0106-00
Währung: EUR
Vergabeart: Öffentliche Ausschreibung
Auftraggeber: Autobahn GmbH des Bundes, Niederlassung Südbayern (München), Autobahn GmbH-NL BY-S, Seidlstr.7-11, 80335 München, Seidlstraße 7-11, 80335 München, Telefon 089 54552-0, E-Mail vergabe.suedbayern@autobahn.de
Erstellt mit: GXML Toolbox V3.3 R20230829, iTWO_64 V25.0.650, 10.06.2026

## 1 Sicherstellung der Entwässerung OPA A99 u A9
Datum: 10.06.2026
WaGr: 99_99_01

### Abschnitt 01 Sicherstellung der Entwässerung

#### Unterabschnitt 01.01 Baustelleneinrichtung und Zuschläge

**01.01.0010 Baustellenrichtung AM München Nord**
Baustelleneinrichtung herstellen und vorhalten sowie Baustelle räumen für  Baustellen von kurzer Dauer. Zuständigkeitsbereich der Autobahnmeisterei München-Nord
Vergütet wird ein Stück je Aufforderung der AM
Menge: 6,000 St

**01.01.0020 Baustellenrichtung AM Hohenbrunn**
Baustelleneinrichtung herstellen und vorhalten sowie Baustelle räumen für  Baustellen von kurzer Dauer. Zuständigkeitsbereich der Autobahnmeisterei Hohenbrunn
Vergütet wird ein Stück je Aufforderung der AM
Menge: 6,000 St

**01.01.0030 Zuschlag für Nachtarbeit**
Zuschlag für Nachtarbeit
Für die durch den AG angeordneten Arbeiten bei Nacht.
Der Zuschlag wird vergütet pro Aufzug für Reinigen und Verkehrssicherung zusammen bei angeordneter Nachtarbeit.
Menge: 10,000 St

**01.01.0040 Zuschlag für Sonn- und Feiertage**
Zuschlag für Sonn- und Feiertage
Für die durch den AG angeordneten Arbeiten an Sonn- und Feiertagen
Der Zuschlag wird vergütet pro Aufzug für Reinigen und Verkehrssicherung zusammen bei angeordneter Sonn- und Feiertagsarbeit
Gilt für Zeiten von Samstag 20.00 Uhr bis 24.00 Uhr  Sonntag, Feiertag 00.00 Uhr bis 24.00 Uh
Menge: 5,000 St

**01.01.0050 Stillstandskosten**
Stillstand der Geräte und des eingesetzten Personals auf Anweisung des AG.Sämtliche Aufwendungen für den Stillstand der Geräte, ggf. davon abhängiger  Geräte und Stoffe sowie die Kosten des hierfür eingesetzten Personals  einschließlich sämtlicher Zuschläge.
Abrechnung nach angeordneten Stillstandszeiten.
Menge: 20,000 h

#### Unterabschnitt 01.02 Verkehrssicherung

*Hinweis: Hinweis zu den Verkehrsicherungen.*
Sollte auf Grund der Streckenführung etc. die Sichtbarkeit von Zeichen 616 unter 500m sein, ist die Absicherung der Arbeitsstelle entsprechend zu verlängern, um 500m Sichtbarkeit zu gewährleisten.

**01.02.0010 Verkehrssicherung nach Regelplan D III / 1r**
Tagesbaustelle
Verkehrssicherung bei Arbeitsstelle von kürzerer Dauer als Absicherung der Reinigungsarbeiten auf dem rechten Fahrstreifen einer Richtungsfahrbahn als Wanderbaustelle
nach Regelplan D III / 1r
Dauer der Sicherung bis zu 10 h
Menge: 55,000 St

#### Unterabschnitt 01.03 Entwässerungsarbeiten

**01.03.0010 Sicherstellung der Entwässerung Standstreifen**
offenporigen Asphalt im Standstreifen und 1 Fahrstreifen durch Einbringen von Wasser mit Hochdruck und anschließendes Absaugen des Wasser-Kehrricht-Gemisches reinigen, damit die Entwässerung der Fahrbahn auf der Entwässerungsebene sichergestellt ist.
Anfallendes Kehrgut in der zuständigen Meisterei abkippen

bestehende Fahrbahnbefestigung aus offenporigem Asphalt
Das Reinigen von Ecken, Zwickeln und Anschlüssen von Hand gehört zum Leistungsumfang.
Arbeitsgang mit Wasserhochdruckreinigungsgeräten mit rotierenden Düsen und Absaugeinrichtung.
Breite des zu reinigenden Streifens 6 m
Vergütet erfolgt je Fahrtrichtungskilometer
Menge: 240,000 km
Leistungsbereichkatalog: 113
